# CHAU - Chausseestraße 7, 10115 Berlin
Angebotsaufforderung (GAEB DA XML 3.3, DA83)
Projekt: CHAU
Währung: EUR
Vergabeart: Freihändige Vergabe
Abgabeort: Covivio Immobilien GmbH Lietzenburger Str. 90 10719 Berlin F
Ausführungsbeginn: 10.03.2025
Ausführungsende: 10.11.2025
Sicherheit Vertragserfüllung %: 0,00
Sicherheit Gewährleistung %: 0,00
Auftraggeber: Covivio Wohnen GmbH, c/o Covivio Immobilien GmbH, Lietzenburger Str. 90, 10719 Berlin
Ausführungsort: CHAU, Chausseestraße 7, 10115 Berlin
Erstellt mit: 5 240716.3, NOVA AVA, 17.07.2024

## LEISTUNGSÜBERSICHT
1- Lieferung und Einbau von Stahlgeländer mit und ohne Handlauf im Bereich Terrassen und Dach.

| Art | Höhe | Länge | Ort |
| --- | --- | --- | --- |
| Stahlgeländer mit Handlauf | 1,10 m | 10,30 m | Terrassen |
| Stahlgeländer mit Handlauf | 1,85 m | 6,00 m | Balkone |
| Stahlgeländer mit Handlauf | 1,10 m | 4,90 m | Loggien |
| Stahlgeländer ohne Handlauf | 1,15 m | 15,30 m | Fenster |
| Stahlgeländer ohne Handlauf | 1,10 m | 42,00 m | Dachterrassen |

2- Herstellung einer Stahlkonstruktion als Tragwerk für die Aufdachterrassen

Profile: IPE180, HEA140, HEA160, HEB140, IPE140 sowie QRo 80*5 liefern und einbauen
Menge: ca. 3,0 t
Zugstabsystem Ø8

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN METALLBAU AUSSEN
Der sachliche Geltungsbereich ergibt sich ebenso wie die technische Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von Stahlbauteilen durch Beschichtungssysteme
DIN EN ISO 8501  Vorbereitung von Stahloberflächen vor dem Auftragen von Beschichtungsstoffen

DASt-Richtlinie 007  Lieferung, Verarbeitung und Anwendung wetterfester Baustähle, Herausgeber: Deutscher Ausschuss für Stahlbau
Merkblatt 405  Korrosionsschutz von Stahlkonstruktionen durch Beschichtungssysteme, Herausgeber: Stahl-Informations-Zentrum
Merkblatt 434  Wetterfester Baustahl, Herausgeber: Stahl-Informations-Zentrum
Merkblatt 822  Die Verarbeitung von Edelstahl Rostfrei, Herausgeber: Informationsstelle Edelstahl Rostfrei
Merkblatt 823  Schweißen von Edelstahl Rostfrei, Herausgeber: Informationsstelle Edelstahl Rostfrei

Weiterhin gelten sämtliche europäischen und nationalen Vorschriften, Merkblätter, Stoff- und Prüfnormen usw. jeweils in ihrer aktuellen Fassung. Als vereinbart gelten weiterhin die Herstellerverarbeitungsangaben, Zulassungen und Empfehlungen der jeweiligen Fachverbände.

02 Ausführung und Konstruktion
02.1 Allgemeine Hinweise zur Ausführung und Konstruktion

Der AN überprüft eigenverantwortlich am Bau die in den Zeichnungen angegebenen Maße und klärt Unstimmigkeiten vor Arbeitsausführung mit dem AG ab.

Ist Schweißen nur auf zinkfreiem Untergrund zulässig, sind die Flanken auf einer Breite von mindestens 10 mm vollständig von Zink zu befreien. Bei Schweißarbeiten in der Nähe von Bauteilen der Baustoffklasse B2 bzw. B3 nach DIN 4102 Teil 1 sind geeignete Brandschutzmaßnahmen vom Auftragnehmer zu treffen. Das gilt analog für oberflächenfertige Bauteile anderer Baustoffklassen, insbesondere für glänzende, lackierte und gläserne Oberflächen. Der Nachweis der Schweißerprüfung für die entsprechenden Arbeiten kann vom Auftraggeber personenbezogen verlangt werden. Ebenso kann der Nachweis über ausgebildete Schweißaufsichtspersonen gemäß DIN EN ISO 14731 - Schweißaufsicht; Aufgaben und Verantwortung, gefordert werden.

Alle notwendigen Schmiede-, Bohr- und Schweißarbeiten sind grundsätzlich vor dem Verzinken auszuführen. Die Gewinde verzinkter Gewindebolzen sind bei der Montage nicht nachzuschneiden, sondern anzuschmelzen. Analog ist bei durch die Verzinkung unbeweglich gewordenen Bändern und anderen beweglichen Teilen zu verfahren.

Die Verbindung von Bauteilen als lösbare oder nicht lösbare Verbindung ist dem Auftragnehmer freigestellt, sofern sich nicht aus Plänen, Beschreibungen, Werkzeichnungen oder Normen etwas anderes ergibt.

Dehnungs- und Montagestöße sind in ausreichender Zahl einzuplanen. Sie sind so zu gestalten, dass eine geräuschlose und ungehinderte Bewegung der Elemente untereinander und gegen den Baukörper gewährleistet ist.

Zur Verankerung der Stahlkonstruktion in dafür vorgesehene Bauelemente sind nur Dübel mit bauaufsichtlicher Zulassung zu verwenden.

Es sind keine freie Enden von Handläufen und Geländern in Flucht- und Rettungswegen von Gebäuden mit größerer Nutzeranzahl zulässig.

Bei dem Zusammenbau unterschiedlicher Metalle muss sichergestellt sein, dass keine Kontaktkorrosion auftritt.

Für jegliche Beschichtungs-, Maler- und Lackierarbeiten sind Probeflächen auszuführen. Diese sind nach angemessener Standzeit auf Ihre Haftfähigkeit und Ihre Untergrundverträglichkeit zu prüfen.

Alle Teile sind vor dem Einbau ausreichend gegen Korrosion zu schützen. In Feuchträumen sind nur nicht rostende Teile zu verwenden. Feuerverzinkte Teile sind nicht zu fetten, sondern anderweitig (z.B. im Chromsäurebad) zu passivieren. Fehlstellen und Beschädigungen sind auf der Baustelle nach Möglichkeit mit Spritzverzinkung zu beseitigen, anderenfalls ist Zinkstaubbeschichtung mit 94 - 96 % Zinkstaubanteil zulässig. Schweißschlacken und Rauchniederschläge sind vorher zu beseitigen. Zinknasen dürfen nicht abgeschlagen oder abgeschnitten werden. Ein manuelles Bearbeiten oder Abschmelzen ist zulässig und ggf. notwendig.

02.2 Geländer und Umwehrungen
Geländer und sonstige Umwehrungen müssen die aus Sicherheitsgründen geforderte Höhe haben. Das gleiche gilt für den lichten Abstand senkrechter Geländerstäbe sowie für den Abstand zum Fußboden. Dabei sind die Bauordnungen der Länder zu beachten; bei Unklarheiten ist der Architekt zu befragen.

Bei Ausführung von Geländern sind folgende Mindestanforderungen unaufgefordert zwingend einzuhalten:
Senkr. Stababstand:  < 120 mm
Max. horiz. Abstände (Durchtreten): < 40 mm
Max. Abstand Stufe/Untergurt:  < 160 mm
Höhe <12,00 m ü. Gelände:  > 900 mm ü. Fertigbelag
Höhe > 12,00 m ü. Gelände:  > 1100 mm ü. Fertigbelag
Min. Lastaufnahme:  > 1,0 KN/m im öffentl. Bereich

Die vorgenannten Lasten sind in einer Höhe von 1,00 m über Fertigbelag in Ansatz zu bringen.
Geländer sind so zu bemessen, dass sie die auftretenden Belastungen ohne sichtbare Verformungen aufnehmen. Die Prüfung hat entsprechend ETB mit weichem und hartem Stoß zu erfolgen. Des weiteren sind Längsstöße und Schiebennähe bei thermischer Belastung zu bemessen. Der AN führt den entsprechenden prüffähigen statischen Nachweis.

Der AN ist für die Bemessung aller Bauteile, Verbindungen und Befestigungsmittel allein verantwortlich. Werden vom AG Dimensionierungen genannt, so sind diese als gestalterischer Vorschlag zu verstehen und durch den AN prüffähig nachzuweisen.

Sofern die Berechnungen des AN andere Dimensionierungen ergeben, als die Gestaltungsvorschläge des AG vorsehen, so ist der AG rechtzeitig vor Arbeitsausführung hierüber schriftlich in Kenntnis zu setzen.

02.3 Befestigung
Die Verankerung am Bau muss die temperaturbedingte Verformung spannungsfrei aufnehmen können.

Die eingesetzten Dübel zur Befestigung müssen auf den Untergrund abgestimmt sein; ihre Spreizkräfte dürfen keine zu großen inneren Spannungen erzeugen. Bei nicht ausreichend festem Untergrund sind Injektionsanker zu verwenden. Das Einschlagen von Schrauben in Standarddübel ist nicht zulässig. Fehlbohrungen sind mindestens im Abstand entsprechend der Tiefe des Bohrloches bzw. des fünffachen Dübelaußendurchmessers zu korrigieren.

Befestigungen von schweren Bauteilen auf Wärmedämm-Verbundsystemen dürfen nur mit wärmedämmenden und druckfesten Stützkörpern, Konsolen oder sonstigen für den Zweck geeigneten Bauteilen ausgeführt werden.
Anschweißplatten sind rechtzeitig vom Auftragnehmer zum bauseitigen Einbau in Stahlbetonbauteile zu liefern.

02.4 Statik
Eine prüffähige statische Berechnung aller Konstruktionen / Verankerungen ist rechtzeitig vor Ausführungsbeginn beim Prüfingenieur einzureichen.

Grundsätzlich dürfen nur bauaufsichtlich zugelassene Befestigungs- und Verbindungsmittel aus dem System eines Herstellers verwendet werden, dabei sind die entsprechenden Zulassungen und Einbauvorschriften zu beachten.

Soweit der AN nicht bauaufsichtlich zugelassene Systeme verwendet, sind von ihm zu eigenen Lasten die erforderlichen Zustimmungen im Einzelfall termingerecht zu erbringen.

02.5 Konstruktions- und Werkstattpläne
Vom AN erstellten Unterlagen müssen dem Tragwerksplaner, Architekten und Prüfingenieur zur Prüfung und Freigabe vorgelegt werden, vor Genehmigung dürfen die Werkstatt- bzw. Montagearbeiten nicht begonnen werden.

Es sind nur Bauausführungen auf Basis der vom AG freigegebenen Pläne zugelassen.
Eine freigegebene Planung entbindet den Auftragnehmer aber nicht von seiner eigenen Prüfungs- und Hinweispflicht und von seiner Planungsverantwortung. Diese bleiben unberührt.

## 3291 Schlosserarbeiten
Datum: 16.04.2024

### Titel 1 Schlosserarbeiten außen

#### Bereich 1.1 Vorbereitende Leistungen

**1.1.10 Werkplanung und Statik**
*** Pauschalposition
Dem Auftragnehmer werden nach Auftragserteilung
Übersichtszeichnungen übergeben.

Die weitere technische Bearbeitung, d. h. - Erstellen einer
Ausführungsstatik sowie Erstellung von Konstruktions- und
Detailplänen für alle in der Leistungsbeschreibung aufgeführten
Positionen / Teilleistungen:

- Abstimmung der Details mit dem AG bzw. mit dem
Architekten rechtzeitig vor Fertigungsbeginn
- örtliche Aufmaße
- Standsicherheitsnachweise
- Vorlage von Original-Muster der Geländerkonstruktionen sind
mit dieser Position komplett anzubieten.

Die mit dem Architekten abgestimmten Konstruktionspläne
und Muster sind vor Fertigungsbeginn bzw. vor
Materialbestellung dem AG zu übergeben bzw. auf dem Planserver
bereitzustellen.

Diese bedürfen der Freigabe durch den Auftraggeber.
Aus den Darstellungen müssen Konstruktion, Maße,
Einbau, Befestigung und Bauanschlüsse der Bauteile
sowie die Einbaufolge erkennbar sein (DIN 18360, Zif.
3.1.1.3).
Menge: 1,000 psch

#### Bereich 1.2 Geländer Dachterrassen Bereich Wohnungen

*Hinweis: Terrassengeländer zur Straße und zum 2. Hof*

**1.2.10 Stahlgeländer mit Handlauf, H=110cm, B=110cm**
*** Bezugsbeschreibung
Pulverbeschichtetes Stahlgeländer mit Handlauf gemäß Statik
und Architektenplanung nach örtlichem Aufmaß herstellen,
liefern und montieren.

Sämtliche Stahlteile pulverbeschichtet im Farbton nach Wahl
des AG.

Geländer (Absturzsicherung):
- Obergurt/ Untergurt, Flachstahl, 40/10mm
- Befestigung der Umwehrung in der "Leibung" der Wandöffnung
auf die Holzrahmenbauwand mit Tragstäben, Flachstahl, 120/20mm
- Füllstäbe, Flachstahl, 40/10mm
- aufgesetzter Handlauf Edelstahl, DN 40mm mind. 12cm
über Obergurt

Geländerbreite: mind. 110cm
Höhe:  > 110cm
Detail:  z.B. 0076

Einbauort: In den "Leibungen" der Wandöffnungen der großen
Terrasse zur Straße
Menge: 6,000 Stck

**1.2.20 Stahlgeländer mit Handlauf, H=110cm, B=100cm**
*** wie Position 1.2.10
Geländerbreite: ca. 100cm

Einbauort: In einer "Leibung" der Wandöffnung der großen Terrasse zum 2. Hof
Menge: 1,000 Stck

**1.2.30 Stahlgeländer mit Handlauf, H=110cm, B=270cm**
*** wie Position 1.2.10
Geländerbreite: ca. 270cm

Einbauort: In einer "Leibung" der Wandöffnung der großen Terrasse zum 2. Hof
Menge: 1,000 Stck

*Hinweis: Balkongeländer zum 2. Hof*

**1.2.40 Stahlgeländer mit Handlauf, H=185cm**
Pulverbeschichtetes Stahlgeländer mit Handlauf gemäß Statik
und Architektenplanung nach örtlichem Aufmaß herstellen,
liefern und montieren.

Sämtliche Stahlteile pulverbeschichtet im Farbton nach Wahl
des AG.

Geländer (Absturzsicherung):
- Obergurt/ Untergurt, Flachstahl, 40/10mm
- Befestigung an Stahl-Tragkonstruktion des Balkons mit
Befestigungswinkel Flachstahl, Befestigung auf U140, 40/10mm
nach Ang. Statik
- Füllstäbe, Flachstahl, 40/10mm
- aufgesetzter Handlauf Edelstahl, DN 40mm mind. 12cm
über Obergurt

Gesamtgeländerhöhe: ca. 185cm
OK Geländer:  ca. 135 cm über OK Fertigboden

Detail: 0060 und 0053
Menge: 6,000 m

*Hinweis: Loggiageländer zum Innenhof*

**1.2.50 Stahlgeländer mit Handlauf, H=110cm, B=180cm**
Pulverbeschichtetes Stahlgeländer mit Handlauf gemäß Statik
und Architektenplanung nach örtlichem Aufmaß herstellen,
liefern und montieren.

Sämtliche Stahlteile pulverbeschichtet im Farbton nach Wahl
des AG.

Geländer (Absturzsicherung):
- Obergurt/ Untergurt, Flachstahl, 40/10mm
- Befestigung mit Montagewinkel, Flachstahl, 40/5mm an der
Innenseite der Attika / Aufkantung
- Flachstahl-Wandanbindung mit thermischem Trennlager
- Füllstäbe, Flachstahl, 40/10mm
- Tragstäbe, Flachstahl, 40/20mm,
- aufgesetzter Handlauf Edelstahl, DN 40mm, mind. 12cm
über Obergurt

Geländerbreite: mind. 180cm
Höhe: > 110cm
Detail: 0077

Einbauort: Terrassen / Loggia Vorderhaus zum Seitenflügel
Menge: 1,000 Stck

**1.2.60 Stahlgeländer mit Handlauf, H=110cm, B=50+240+20cm**
3-teiliges pulverbeschichtetes Stahlgeländer mit Handlauf gemäß
Statik und Architektenplanung nach örtlichem Aufmaß herstellen,
liefern und montieren wie vor, jedoch:

Ausführung in aneinandergefügten 3 Geländerteilen inkl. aller
schiefwinkligen Eckverbindungen.

Geländerbreite: ca. 50 + 240 + 20cm

Einbauort:  Terrassen / Loggia QG zum Seitenflügel
Menge: 1,000 Stck

*Hinweis: Fenstergeländer zum Innenhof*

**1.2.70 Stahlgeländer, H=114,5cm, B=116cm**
*** Bezugsbeschreibung
Pulverbeschichtetes Stahlgeländer (ohne Handlauf) gemäß Statik
und Architektenplanung nach örtlichem Aufmaß herstellen,
liefern und montieren.

Sämtliche Stahlteile pulverbeschichtet im Farbton nach Wahl
des AG.

Geländer (Absturzsicherung):
- Obergurt/ Untergurt, Flachstahl, 40/10mm
- Befestigung mit Montagewinkel, Flachstahl, 40/12mm an der
Innenseite der Fensterleibung
- Flachstahl-Wandanbindung
- Geländerstäbe, Flachstahl, 40/10mm

Geländerbreite: mind. 116cm
Höhe: 114,5cm
Detail: 0073

Einbauort:  Fenstergeländer zum Innenhof
Menge: 8,000 Stck

**1.2.80 Stahlgeländer, H=114,5cm, B=115cm**
*** wie Position 1.2.70
Geländerbreite: mind. 115cm
Menge: 1,000 Stck

**1.2.90 Stahlgeländer, H=114,5cm, B=96cm**
*** wie Position 1.2.70
Geländerbreite: ca. 96cm
Menge: 1,000 Stck

**1.2.100 Stahlgeländer, H=114,5cm, B=196cm**
*** wie Position 1.2.70
Geländerbreite: mind. 196cm
Menge: 2,000 Stck

#### Bereich 1.3 Geländer Dachterrassen Bereich Dach

**1.3.10 Stahlgeländer, H=110m**
Pulverbeschichtetes Stahlgeländer (ohne Handlauf) gemäß Statik
und Architektenplanung nach örtlichem Aufmaß herstellen,
liefern und montieren.

Sämtliche Stahlteile pulverbeschichtet im Farbton nach Wahl
des AG.

Annahme der Ausführung und des Geländerverlaufs muss vor
Fertigung vom AG bzw. im Rahmen der Werkplanung bestätigt
werden:

Geländer (Absturzsicherung):
- Obergurt/ Untergurt, Flachstahl, 40/10mm
- Befestigung mit Montagewinkeln an der Stahl-Unterkonstruktion
(siehe hier Plan 004 und 005 von Bauberatung Weiß)
- Geländerstäbe, Flachstahl, 40/10mm

Geländerbreite: mind. 116cm
Höhe: mind. 110 cm über OK Terrassenbelag

Einbauort:  Dachterrassen auf dem Dach
Menge: 42,000 m

**1.3.20 Zulage 90-Grad Eckverbindungen**
Zulage zu vorbeschriebenem Geländer für 90-Grad
Eckverbindungen (Innen- oder Außenecken).
Menge: 18,000 Stck

#### Bereich 1.4 Dachterrassen Tragwerk Zugstabsystem

**1.4.10 technische Bearbeitung, Statik**
*** Pauschalposition
Technische Bearbeitung durch den AN sowie prüffähige Statik
für den gesamten Umfang der nachstehenden Leistung, in Form
von Montage-, Werkstatt- und Detailplänen, ergänzende statische
Nachweise sowie die Montagezustände. Koordination Prüfung der
Statik durch den AN, Kosten zu Lasten des AG.
Menge: 1,000 psch

**1.4.20 Stahlkonstruktion Terrasse, Profilstahl**
Stahlkonstruktion aus Profilstahl S235JR, für Stützen, Verbände,
Binder, Pfetten, Wechsel usw., gem. Statik einschl. aller
Anschlussstellen, Stegplatten, Kopf- und Fußplatten, Bohrungen,
Verbindungsmittel, Schweißverbindungen etc.

Für die Erstellung der Dachterrassen liefern und aufbauen / abbinden
als komplette Leistung.

Oberfläche: korrosionsgeschützt grundiert

Profile:
- IPE180
- HEA140
- HEA160
- HEB140
- IPE140
- QRo 80*5

Gemäß Ausführungsplan Dachterrasse Vorderhaus und Ausführungsplan
Dachterrasse Hinterhaus
Menge: 3,000 t

**1.4.30 Zulage Stahlbauteile, feuerverzinkt**
Zulage für Ausführung aller Stahlbauteile und Verbindungsmittel
(Kopf- und Fussplatten usw.) feuerverzinkt anstelle Stahlbauteile
grundiert.

Zweck: Korrosionsschutz für Außenbauteile
Menge: 3,000 t

**1.4.40 Zugstabsystem, Ø8, L=190cm**
*** Bezugsbeschreibung
Zugstabsystem, bauaufsichtlich zugelassen/typengeprüft einschl.
Zubehörteilen, Anschweißen der Anschlussplatten.

Zweck: Unterspannung Träger oder Aussteifung
Durchmesser: 8 mm

Bestandteile:
- Zugstab Ø 8 mm mit Gewindeenden
- Gabelstücken
- Bolzen
- Sicherungsringen
- DT-S Muttern
- Kreisscheiben mit
- Kreuz- und Verbindungsmuffen usw.

Oberfläche: verzinkt
Systemlänge: ca. 190cm

Richtfabrikat: Halfen Detan

Einbauort: gem. Plan Dachterrasse Hinterhaus Schnitt C
Menge: 2,000 Stck

**1.4.50 Zugstabsystem, Ø8, L=160cm**
*** wie Position 1.4.40
Systemlänge: ca. 160cm

Einbauort: gem. Plan Dachterrasse Hinterhaus Schnitt A
Menge: 2,000 Stck

**1.4.60 Zugstabsystem, Ø8, L=230cm**
*** wie Position 1.4.40
Systemlänge: ca. 230cm

Einbauort: gem. Plan Dachterrasse Vorderhaus Schnitt A
Menge: 2,000 Stck

**1.4.70 Zugstabsystem, Ø8, L=290cm**
*** wie Position 1.4.40
Systemlänge: ca. 290cm

Einbauort: gem. Plan Dachterrasse Vorderhaus Schnitt C
Menge: 2,000 Stck

#### Bereich 1.5 Stundenlohnarbeiten

**1.5.10 Stundensatz Facharbeiter**
*** Bedarfsposition ohne GB
Arbeiten eine Facharbeiters, welche nicht in den Positionen
erfasst sind und gegen Nachweis und nur gegen vorherige
Beauftragung zur Ausführung kommen.
Menge: 1,000 h

**1.5.20 Stundensatz Helfer**
*** Bedarfsposition ohne GB
Arbeiten eine Helfers, welche nicht in den Positionen
erfasst sind und gegen Nachweis und nur gegen vorherige
Beauftragung zur Ausführung kommen.
Menge: 1,000 h
